# Tecto falso amovível

- Propriedade do ficheiro: CYPE INGENIEROS, S.A.
- Formato: FIEBDC-3/2002
- Moeda: EUR
- Custos indirectos: 3.00 %
- IVA: 23.00 %

## R Revestimentos

### RT Tectos falsos

#### RTL Metálicos

**RTL017** m² Tecto falso amovível, situado a uma altura menor de 4 m, sistema Módena "THU", formado por placas de aço galvanizado pré-lacado, cor branca, de 600x600 mm, 0,5 mm de espessura e superfície lisa, com perfis à vista.
Fornecimento e montagem de tecto falso amovível, situado a uma altura menor de 4 m, sistema Módena "THU", constituído por placas de aço galvanizado pré-lacado, cor branca, de 600x600 mm, 0,5 mm de espessura e superfície lisa, suspenso da laje com perfis à vista, com sola de 24 mm de largura, de aço galvanizado, de cor branca, compreendendo perfis primários, secundários e angulares de remate, fixados ao tecto com réguas de suspensão e suspensões.
Inclui: Marcação dos eixos da malha modular. Nivelação e colocação dos perfis angulares. Implantação dos perfis primários da trama. Sinalização dos pontos de ancoragem à laje. Nivelamento e suspensão dos perfis primários e secundários da trama. Corte das bandejas. Colocação das bandejas.
Critério de medição de projecto: Superfície medida entre paramentos, segundo documentação gráfica de Projecto, sem descontar aberturas para instalações.
Critério de medição de obra: Medir-se-á a superfície realmente executada segundo especificações de Projecto, sem descontar aberturas para instalações.
Critérios considerados na determinação do preço da unidade de obra: O preço inclui a resolução de encontros e pontos singulares.

| Código | Un | Descrição | Rendimento | Preço | Importância |
|---|---|---|---|---|---|
| mt12fbh100lfHk | m² | Placa de aço galvanizado pré-lacado cor branca, modelo Módena "THU", de 600x600 mm e 0,5 mm de espessura, superfície lisa com canto para perfis à vista, para tectos falsos amovíveis. (material) | 1.020 | 17.08 | 17.42 |
| mt12fpg040Eta | m | Perfil primário T 24 24x33x3700 mm, "THU", cor branca, de aço galvanizado, segundo EN 13964. (material) | 0.840 | 0.63 | 0.53 |
| mt12fpg040Fpa | m | Perfil secundário T 24 24x33x600 mm, "THU", cor branca, de aço galvanizado, segundo EN 13964. (material) | 0.840 | 0.63 | 0.53 |
| mt12fpg040Fra | m | Perfil secundário T 24 24x33x1200 mm, "THU", cor branca, de aço galvanizado, segundo EN 13964. (material) | 1.680 | 0.63 | 1.06 |
| mt12fpg030qk | m | Perfil angular 24/24/3000 mm, "THU", cor branca, de aço galvanizado, segundo EN 13964. (material) | 0.500 | 0.50 | 0.25 |
| mt12psg210a | Ud | Suspensão para tectos falsos suspensos. (material) | 0.900 | 0.80 | 0.72 |
| mt12psg210b | Ud | Seguro para a fixação da suspensão, em tectos falsos suspensos. (material) | 0.900 | 0.13 | 0.12 |
| mt12psg210c | Ud | Ligação superior para fixar a varão de suspender, em tectos falsos suspensos. (material) | 0.900 | 0.98 | 0.88 |
| mt12psg190 | Ud | Varão de suspender. (material) | 0.900 | 0.44 | 0.40 |
| mt12psg220 | Ud | Fixação composta por bucha e parafuso 5x27. (material) | 0.900 | 0.06 | 0.05 |
| op00ato010 |  | Aparafusadora. | 1.000 | 0.00 | 0.00 |
| mo015 | h | Oficial de 1ª montador de tectos falsos. (mão de obra) | 0.266 | 17.41 | 4.63 |
| mo082 | h | Ajudante de montador de tectos falsos. (mão de obra) | 0.266 | 16.45 | 4.38 |
| % | % | Custos directos complementares | 2 % | 30.97 | 0.62 |
|  |  | Custos directos |  |  | 31.59 |
