# Tecto falso contínuo suspenso

- Propriedade do ficheiro: CYPE INGENIEROS, S.A.
- Formato: FIEBDC-3/2002
- Moeda: EUR
- Custos indirectos: 3.00 %
- IVA: 23.00 %

## R Revestimentos

### RT Tectos falsos

#### RTM De madeira

**RTM011** m² Tecto falso contínuo suspenso, situado a uma altura menor de 4 m, sistema Troldtekt "THU", de painéis leves de lã de madeira, modelo Troldtekt K5 "THU", de 600x600 mm e 25 mm de espessura, acabamento Fine, fixado à laje de betão através de perfil em C 17/47/17, modelo TC 47 "THU", de aço galvanizado tipo DX51D+Z140, de 0,6 mm de espessura e 3000 mm de comprimento.
Fornecimento e montagem de tecto falso contínuo suspenso, situado a uma altura menor de 4 m, sistema Troldtekt "THU", constituído por painéis leves de lã de madeira, modelo Troldtekt K5 "THU", de 600x600 mm e 25 mm de espessura, acabamento Fine, resistência térmica 0,3472 m²°C/W, condutibilidade térmica 0,072 W/(m°C), fixado à laje de betão com perfil em C 17/47/17, modelo TC 47 "THU", de aço galvanizado tipo DX51D+Z140, de 0,6 mm de espessura e 3000 mm de comprimento.
Inclui: Marcação nas paredes do nível do tecto falso. Implantação dos perfis. Sinalização dos pontos de ancoragem à laje. Nivelamento e suspensão dos perfis. Corte dos painéis. Colocação dos painéis.
Critério de medição de projecto: Superfície medida entre paramentos, segundo documentação gráfica de Projecto, sem descontar aberturas para instalações.
Critério de medição de obra: Medir-se-á a superfície realmente executada segundo especificações de Projecto, sem descontar aberturas para instalações.
Critérios considerados na determinação do preço da unidade de obra: O preço inclui a resolução de encontros e pontos singulares.

| Código | Un | Descrição | Rendimento | Preço | Importância |
|---|---|---|---|---|---|
| mt16vkt010vd | m² | Painel leve de lã de madeira, modelo Troldtekt K5 "THU", de 600x600 mm e 25 mm de espessura, acabamento Fine, formado por aparas de madeira de 1,5 mm de diâmetro aglomeradas com cimento, resistência térmica 0,3472 m²°C/W, condutibilidade térmica 0,072 W/(m°C), densidade 388 kg/m³, factor de resistência à difusão do vapor de água 0,4 e Euroclasse B-s1, d0 de reacção ao fogo, segundo EN 13168, para isolamento térmico e acústico e protecção contra incêndios, em edificação. (material) | 1.050 | 13.35 | 14.02 |
| mt16vkt020c | Ud | Parafuso auto-roscante de aço galvanizado, "THU", de 4,2 mm de diâmetro e 45 mm de comprimento. (material) | 4.000 | 0.12 | 0.48 |
| mt12fpg080d | m | Perfil em C 17/47/17, modelo TC 47 "THU", de aço galvanizado tipo DX51D+Z140, de 0,6 mm de espessura e 3000 mm de comprimento, segundo EN 14195. (material) | 1.680 | 0.78 | 1.31 |
| mt12psg210a | Ud | Suspensão para tectos falsos suspensos. (material) | 0.900 | 0.80 | 0.72 |
| mt12psg210b | Ud | Seguro para a fixação da suspensão, em tectos falsos suspensos. (material) | 0.900 | 0.13 | 0.12 |
| mt12psg210c | Ud | Ligação superior para fixar a varão de suspender, em tectos falsos suspensos. (material) | 0.900 | 0.98 | 0.88 |
| mt12psg190 | Ud | Varão de suspender. (material) | 0.900 | 0.44 | 0.40 |
| mt12psg220 | Ud | Fixação composta por bucha e parafuso 5x27. (material) | 0.900 | 0.06 | 0.05 |
| mo015 | h | Oficial de 1ª montador de tectos falsos. (mão de obra) | 0.210 | 17.41 | 3.66 |
| mo082 | h | Ajudante de montador de tectos falsos. (mão de obra) | 0.210 | 16.45 | 3.45 |
| % | % | Custos directos complementares | 2 % | 25.09 | 0.50 |
|  |  | Custos directos |  |  | 25.59 |
