# Tecto falso amovível

- Propriedade do ficheiro: CYPE INGENIEROS, S.A.
- Formato: FIEBDC-3/2002
- Moeda: EUR
- Custos indirectos: 3.00 %
- IVA: 23.00 %

**RTL027** m² Tecto falso amovível, situado a uma altura menor de 4 m, sistema Veneto "THU", formado por lâminas horizontais de superfície lisa, de alumínio lacado, e de 85 mm de largura, separadas 15 mm, com travejamento metálico oculto.
Fornecimento e montagem de tecto falso amovível, situado a uma altura menor de 4 m, sistema Veneto "THU", formado por lâminas horizontais de superfície lisa, de alumínio lacado, e de 85 mm de largura, separadas 15 mm, suspenso da laje com uma estrutura metálica oculta fixada ao tecto com varões.
Inclui: Marcação dos eixos principais de suspensão. Fixação na laje e aprumo dos elementos de sujeição. Alinhamento e nivelamento dos perfis de remate lateral em todo o contorno. Corte e encaixe das lâminas. Execução de aberturas para recepção de possíveis elementos de ancoragem e/ou instalações.
Critério de medição de projecto: Superfície medida entre paramentos, segundo documentação gráfica de Projecto, sem descontar aberturas para instalações.
Critério de medição de obra: Medir-se-á a superfície realmente executada segundo especificações de Projecto, sem descontar aberturas para instalações.
Critérios considerados na determinação do preço da unidade de obra: O preço inclui a resolução de encontros e pontos singulares.

| Código | Un | Descrição | Rendimento | Preço | Importância |
|---|---|---|---|---|---|
| mt12fla100yci | m | Lâmina horizontal de superfície lisa, de alumínio pré-lacado, modelo Veneto "THU", de 85 mm de largura e 0,45 mm de espessura, com 15 mm de separação, sem isolamento acústico, cor branca, para tectos falsos amovíveis com estrutura oculta. (material) | 10.200 | 1.90 | 19.38 |
| mt12fpg010zgj | m | Perfil 28/41/4000 mm, de 0,6 mm de espessura, modelo Veneto "THU", cor branca, de chapa de aço galvanizado, acabamento imprimido com troquel, para a colocação de lâminas horizontais cada 100 mm, em tectos falsos amovíveis, segundo EN 13964. (material) | 1.000 | 1.80 | 1.80 |
| mt12fpg020n | m | Perfil 20/15/4000 mm, de 0,5 mm de espessura, cor branca, modelo Veneto "THU", de chapa de aço galvanizado, para colocar entre lâminas com 15 mm de separação, segundo EN 13964. (material) | 10.000 | 1.01 | 10.10 |
| mt12fpg030ja | m | Perfil em U 20/15/3000 mm, "THU", cor branca, de alumínio lacado, segundo EN 13964. (material) | 0.500 | 0.86 | 0.43 |
| mt12fpg050f | Ud | Clipe de plástico "THU", para fixação entre lâminas ou placas metálicas e os perfis de remate perimetral, em tectos falsos amovíveis. (material) | 4.000 | 0.06 | 0.24 |
| mt12psg190 | Ud | Varão de suspender. (material) | 1.250 | 0.44 | 0.55 |
| mt12psg220 | Ud | Fixação composta por bucha e parafuso 5x27. (material) | 1.250 | 0.06 | 0.08 |
| mo015 | h | Oficial de 1ª montador de tectos falsos. (mão de obra) | 0.280 | 17.41 | 4.87 |
| mo082 | h | Ajudante de montador de tectos falsos. (mão de obra) | 0.280 | 16.45 | 4.61 |
| % | % | Custos directos complementares | 2 % | 42.06 | 0.84 |
|  |  | Custos directos |  |  | 42.90 |
